# Ferragem para micro-abertura de janela com dobradiças, "CORTIZO", para ventilação mecânica

- Propriedade do ficheiro: CYPE INGENIEROS, S.A.
- Formato: FIEBDC-3/2002
- Moeda: EUR
- Custos indirectos: 3.00 %
- IVA: 23.00 %

## I Instalações

### IV Ventilação

#### IVM Ventilação mecânica para habitações

**IVM011** Ud Ferragem para micro-abertura de janela com dobradiças, "CORTIZO", para ventilação mecânica.
Fornecimento e montagem de ferragem para micro-abertura de janela com dobradiças, "CORTIZO", para ventilação mecânica. Inclusive material auxiliar. Totalmente montado.
Inclui: Marcação. Colocação da ferragem de microventilação entre a folha e o aro da caixilharia.
Critério de medição de projecto: Número de unidades previstas, segundo documentação gráfica de Projecto.
Critério de medição de obra: Medir-se-á o número de unidades realmente executadas segundo especificações de Projecto.

| Código | Un | Descrição | Rendimento | Preço | Importância |
|---|---|---|---|---|---|
| mt25pfz180b | Ud | Ferragem para micro-abertura de janela com dobradiças, "CORTIZO". (material) | 1.000 | 1.63 | 1.63 |
| mo018 | h | Oficial de 1ª serralheiro. (mão de obra) | 0.070 | 17.12 | 1.20 |
| mo059 | h | Ajudante de serralheiro. (mão de obra) | 0.070 | 16.51 | 1.16 |
| % | % | Custos directos complementares | 2 % | 3.99 | 0.08 |
|  |  | Custos directos |  |  | 4.07 |
