# Guarda de fachada, de alumínio

- Propriedade do ficheiro: CYPE INGENIEROS, S.A.
- Formato: FIEBDC-3/2002
- Moeda: EUR
- Custos indirectos: 3.00 %
- IVA: 23.00 %

## F Fachadas, divisões e protecções

### FD Protecções e gradeamentos

#### FDD Guardas e corrimãos

**FDD020** m Guarda de fachada, de alumínio.
Guarda de fachada em forma recta, de 100 cm de altura, de alumínio lacado cor branca, "CORTIZO", formada por: caixilho composto de remate de guarda superior de perfil rectangular de 51x21 mm e montantes de perfil rectangular de 40x20 mm com uma separação de 100 cm entre si; entre-pano para enchimento das aberturas do caixilho composto de banda de vidro laminar, de 3+3 mm, incolor, classificação de prestações 1B1, segundo EN 12600, sustentado superiormente pelo próprio perfil do corrimão e inferiormente com um perfil de remate, fixado aos montantes com peças específicas para o efeito e corrimão de perfil elíptico de 80 mm. Espessura e qualidade do processo de lacagem garantido pelo selo QUALICOAT. Inclusive barras para fixação através de aparafusamento em elemento de betão com buchas de expansão e parafusos de aço. Elaboração em oficina e ajuste final em obra.
Inclui: Marcação dos pontos de fixação do caixilho. Colocação do tramo de guarda de forma que os pontos de ancoragem do caixilho se situem nos pontos marcados. Aprumo e nivelamento. Resolução das uniões entre tramos da guarda. Resolução das uniões ao paramento. Montagem de elementos complementares.
Critério de medição de projecto: Comprimento medido entre eixos, segundo documentação gráfica de Projecto.
Critério de medição de obra: Medir-se-á, na direcção do corrimão, a eixos, o comprimento realmente executado segundo especificações de Projecto.

| Código | Un | Descrição | Rendimento | Preço | Importância |
|---|---|---|---|---|---|
| mt25dbc030a | m | Pilastra rectangular de 40x20 mm, de alumínio lacado cor branca, "CORTIZO", para guarda de fachada. (material) | 2.100 | 10.59 | 22.24 |
| mt25dbc040a | m | Remate de guarda rectangular de 51x21 mm, de alumínio lacado cor branca, "CORTIZO", para guarda de fachada. (material) | 1.050 | 4.51 | 4.74 |
| mt25dbc050a | m | Perfil de alumínio lacado cor branca, "CORTIZO", para remate do vidro, para guarda de fachada, inclusive junta do vidro. (material) | 1.050 | 4.58 | 4.81 |
| mt25dbc010aa | m | Corrimão elíptico de 80 mm, de alumínio lacado cor branca, "CORTIZO", para guarda de fachada, inclusive parafusos de fixação, e junta do vidro. (material) | 1.050 | 10.48 | 11.00 |
| mt21ves010aa | m² | Vidro laminado de segurança, composto por dois vidros de 3 mm de espessura unidos com dois filmes incolores de polivinil butiral, de 0,38 mm de espessura cada um, classificação de prestações 1B1, segundo EN 12600. Segundo NP EN ISO 12543-2 e EN 14449 (material) | 0.900 | 34.30 | 30.87 |
| mt25dbc110c | Ud | Kit de acessórios para a guarda com caixilho simples e entre-pano de vidro com perfil de remate, sistema Barandilla Classic, "CORTIZO". (material) | 1.000 | 40.90 | 40.90 |
| mt26aaa023a | Ud | Ancoragem mecânica com bucha de expansão de aço galvanizado, porca e anilha. (material) | 2.000 | 1.47 | 2.94 |
| op00ato010 |  | Aparafusadora. | 1.000 | 0.00 | 0.00 |
| op00tal010 |  | Berbequim. | 1.000 | 0.00 | 0.00 |
| op00amo010 |  | Rebarbadora. | 1.000 | 0.00 | 0.00 |
| mo011 | h | Oficial de 1ª montador. (mão de obra) | 0.644 | 25.32 | 16.31 |
| mo080 | h | Ajudante de montador. (mão de obra) | 0.405 | 24.04 | 9.74 |
| mo055 | h | Oficial de 1ª vidraceiro. (mão de obra) | 0.215 | 26.31 | 5.66 |
| mo110 | h | Ajudante de vidraceiro. (mão de obra) | 0.215 | 25.65 | 5.51 |
| % | % | Custos directos complementares | 2 % | 154.72 | 3.09 |
|  |  | Custos directos |  |  | 157.81 |
