# Guarda de fachada, de alumínio

- Propriedade do ficheiro: CYPE Ingenieros S.A.
- Formato: FIEBDC-3/2016
- Programa: Gerador de preços para construção civil. CYPE Ingenieros, S.A.
- Data: 06/06/2025
- Moeda: EUR
- Custos indirectos: 3 %
- IVA: 23 %

## F Fachadas, divisões e protecções

### FD Protecções e gradeamentos

#### FDD Guardas e corrimãos

**FDD020** m Guarda de fachada, de alumínio.
Guarda de fachada em forma recta, de 100 cm de altura, de alumínio lacado cor branca, "CORTIZO", formada por: caixilho composto de remate de guarda superior de perfil rectangular de 51x21 mm e montantes de perfil rectangular de 40x20 mm com uma separação de 100 cm entre si; entre-pano para enchimento das aberturas do caixilho composto de banda de vidro laminar, de 3+3 mm, incolor, classificação de prestações 1B1, segundo EN 12600, sustentado superiormente pelo próprio perfil do corrimão e inferiormente com um perfil de remate, fixado aos montantes com peças específicas para o efeito e corrimão de perfil elíptico de 80 mm. Espessura e qualidade do processo de lacagem garantido pelo selo QUALICOAT. Inclusive barras para fixação através de aparafusamento em elemento de betão com buchas de expansão e parafusos de aço. Elaboração em oficina e ajuste final em obra.
Inclui: Marcação dos pontos de fixação do caixilho. Colocação do tramo de guarda de forma que os pontos de ancoragem do caixilho se situem nos pontos marcados. Aprumo e nivelamento. Resolução das uniões entre tramos da guarda. Resolução das uniões ao paramento. Montagem de elementos complementares.
Critério de medição de projecto: Comprimento medido entre eixos, segundo documentação gráfica de Projecto.
Critério de medição de obra: Medir-se-á, na direcção do corrimão, a eixos, o comprimento realmente executado segundo especificações de Projecto.

| Código | Un | Descrição | Rendimento | Preço | Importância |
|---|---|---|---|---|---|
| mt25dbc030a | m | Pilastra rectangular de 40x20 mm, de alumínio lacado cor branca, "CORTIZO", para guarda de fachada. (material) | 2.1 | 10.59 | 22.239 |
| mt25dbc040a | m | Remate de guarda rectangular de 51x21 mm, de alumínio lacado cor branca, "CORTIZO", para guarda de fachada. (material) | 1.05 | 4.51 | 4.736 |
| mt25dbc050a | m | Perfil de alumínio lacado cor branca, "CORTIZO", para remate do vidro, para guarda de fachada, inclusive junta do vidro. (material) | 1.05 | 4.58 | 4.809 |
| mt25dbc010aa | m | Corrimão elíptico de 80 mm, de alumínio lacado cor branca, "CORTIZO", para guarda de fachada, inclusive parafusos de fixação, e junta do vidro. (material) | 1.05 | 10.48 | 11.004 |
| mt21ves010aa | m² | Vidro laminado de segurança, composto por dois vidros de 3 mm de espessura unidos com dois filmes incolores de polivinil butiral, de 0,38 mm de espessura cada um, classificação de prestações 1B1, segundo EN 12600. Segundo NP EN ISO 12543-2 e EN 14449 (material) | 0.9 | 34.3 | 30.870 |
| mt25dbc110c | Ud | Kit de acessórios para a guarda com caixilho simples e entre-pano de vidro com perfil de remate, sistema Barandilla Classic, "CORTIZO". (material) | 1 | 40.9 | 40.900 |
| mt26aaa023a | Ud | Ancoragem mecânica com bucha de expansão de aço galvanizado, porca e anilha. (material) | 2 | 1.47 | 2.940 |
| mo011 | h | Oficial de 1ª montador. (mão de obra) | 0.644 | 25.32 | 16.306 |
| mo080 | h | Ajudante de montador. (mão de obra) | 0.405 | 24.04 | 9.736 |
| mo055 | h | Oficial de 1ª vidraceiro. (mão de obra) | 0.215 | 26.31 | 5.657 |
| mo110 | h | Ajudante de vidraceiro. (mão de obra) | 0.215 | 25.65 | 5.515 |
| % | % | Custos directos complementares | 2 % | 154.712 | 3.094 |
|  |  | Custos directos |  |  | 157.806 |

Resíduos:
- colocação: mt25dbc050a Perfil de alumínio lacado cor branca, "CORTIZO", para remate do vidro, para guarda de fachada, inclusive junta do vidro; factor de resíduo 0.048
- colocação: mt25dbc010aa; factor de resíduo 0.024
- colocação: mt21ves010aa; factor de resíduo 0.011

## Recursos

**mt25dbc030a** m Pilastra rectangular de 40x20 mm, de alumínio lacado cor branca, "CORTIZO", para guarda de fachada
Dados técnicos: Custo energético 0.467 MJ; Emissão de CO2 0.023 kg
Resíduos:
- embalagem: re170203 Plástico. (componente de resíduo); rendimento 0.004 kg; Código LER 17 02 03; Massa do elemento 1 kg; Volume 0.001667 m3
- embalagem: re170604 Materiais de isolamento não abrangidos em 17 06 01 e 17 06 03. (componente de resíduo); rendimento 0.001 kg; Código LER 17 06 04; Massa do elemento 1 kg; Volume 0.001667 m3

**mt25dbc040a** m Remate de guarda rectangular de 51x21 mm, de alumínio lacado cor branca, "CORTIZO", para guarda de fachada
Dados técnicos: Custo energético 0.440 MJ; Emissão de CO2 0.022 kg
Resíduos:
- embalagem: re170203 Plástico; rendimento 0.004 kg
- embalagem: re170604 Materiais de isolamento não abrangidos em 17 06 01 e 17 06 03; rendimento 0.001 kg

**mt25dbc050a** m Perfil de alumínio lacado cor branca, "CORTIZO", para remate do vidro, para guarda de fachada, inclusive junta do vidro
Dados técnicos: Custo energético 10.239 MJ; Emissão de CO2 0.722 kg; Código LER 17 04 02; Massa do elemento 0.089 kg; Volume 0.000059 m3
Resíduos:
- embalagem: re170203 Plástico; rendimento 0.005 kg

**mt25dbc010aa** m Corrimão elíptico de 80 mm
Dados técnicos: Custo energético 81.879 MJ; Emissão de CO2 5.840 kg; Código LER 17 04 02; Massa do elemento 0.74 kg; Volume 0.000493 m3
Resíduos:
- embalagem: re170203 Plástico; rendimento 0.008 kg

**mt21ves010aa** m² Vidro laminado de segurança
Dados técnicos: Custo energético 210.987 MJ; Emissão de CO2 15.630 kg; Código LER 17 02 02; Massa do elemento 15 kg; Volume 0.015 m3
Resíduos:
- embalagem: re170604 Materiais de isolamento não abrangidos em 17 06 01 e 17 06 03; rendimento 0.013 kg

**mt26aaa023a** Ud Ancoragem mecânica com bucha de expansão de aço galvanizado, porca e anilha
Dados técnicos: Custo energético 0.725 MJ; Emissão de CO2 0.071 kg; Código LER 17 04 05; Massa do elemento 0.025 kg; Volume 0.000012 m3
Resíduos:
- embalagem: re150101 Embalagens de papel e cartão. (componente de resíduo); rendimento 0.002 kg; Código LER 15 01 01; Massa do elemento 1 kg; Volume 0.001333 m3
- embalagem: re170203 Plástico; rendimento 0.001 kg
